# IRLS Ostwürttemberg
Angebotsaufforderung (GAEB DA XML 3.1, DA83)
Projekt: IRLS Ostwuerttemberg
Währung: EUR
Erstellt mit: G&W CALIFORNIA PRO, CALIFORNIA PRO V15.1.12, 16.03.2026

## BAUVORHABEN
BAUVORHABEN
Neubau Integrierte Regionalleitstelle Ostwürttemberg Aalen

L E I S T U N G S B E S C H R E I B U N G

VE 016 - GERÜSTARBEITEN

## 1.0 ALLGEMEINE BAUBESCHREIBUNG
1.0 ALLGEMEINE BAUBESCHREIBUNG

Am Standort Aalen soll auf dem Flurstück 2648 ein Neubau für die Integrierte Regionalleitstelle (IRLS) Ostwürttemberg realisiert werden. Der Standort ist in direkter Nachbarschaft zum derzeitigen Standort des Rettungszentrums Aalen (Bischof-Fischer-Straße 121) gewählt.

Das Gebäudevolumen gliedert sich entsprechend der nördlich angrenzenden Bebauung in ein Sockelgeschoss (UG) für Tiefgarage und Technik, sowie zwei zusätzliche Vollgeschosse im nördlichen Bauteil B und drei zusätzliche Vollgeschosse im südlichen Bauteil A. Die Bauteile erhalten begrünte Flachdächer. Die Zufahrt zum Parkgeschoss im UG erfolgt über die Bischof-Fischer-Straße.

Auf der Nord-West Seite des Grundstücks entlang des Schützenwegs werden 3 Stellplätze für Besucher vorgesehen. Von dort gelangt man fußläufig über einen kleinen Vorplatz in den überdachten Haupt-Eingangsbereich im Erdgeschoss. Im Verteilerfoyer schließt das Haupttreppenhaus mit Aufzug an und ermöglicht die vertikale Erschließung.

In der IRLS Ostwürttemberg ist der Leitstellenbetriebsraum für die Disponenten des DRK untergebracht. Von dort werden die eingehenden Notrufe der 112 aus den Landkreisen Ostalb und Heidenheim disponiert. Die Arbeiten finden im 24 h Betrieb an 365 Tagen im Jahr statt. Neben dem Leitstellenbetriebsraum sind im 1.OG die Räume der Partnerleitstelle untergebracht. Diese dienen der Ausfallredundanz der IRLS Rems-Murr-Kreis und als Schulungs- und Erweiterungsflächen. Die Disponenten-Plätze betragen 8 Einsatzleitplätze (ELP) inkl. Ausbaureserve, zusätzlich 8 Ausnahmeabfrageplätze und 3 ELP in der Partnerleitstelle. Ebenfalls auf der Leitstellenbetriebsebene im 1.OG befinden sich die Verwaltungsbereiche der Leitstellenleitung, Administration und IT, sowie die abgesetzte Notrufannahme.
Die Verbindung der beiden Bereiche stellt die Kommunikationszone dar. An sie schließen die dienenden Funktionen an: Aufenthalt mit Küche, Sanitärbereiche, Lager und Druckerräume. Der gesamte Bereich des 1.OG ist als Sicherheitsbereich mit Zutrittsschleuse ausgebildet.

Im Erdgeschoss liegen im Bauteil A die für den Leitstellenbetrieb technisch erforderlichen Funktionsräume: Serverräume in redundanter Ausführung, drei USV Räume und Klima- und- Lüftungszentrale.
Im Bauteil B sind die dienenden Funktionen für das Personal untergebracht: Sanitärbereiche mit Umkleiden und Duschen, Ruheräume und Lagerbereiche.

Im 2. Obergeschoss sind die Räume für den Stabsfall konzipiert. Von einem zentralen Verteiler sind die Bereiche Stabsraum, Kommunikationszentrale, Büro der Feuerwehr und dienende Nebenräume wie Lager-, Sanitär- und Teeküchenbereiche angeschlossen. Im Normalbetrieb kann dieser Bereich als Besprechungs- und Schulungsraum für den Betrieb der Leitstelle oder die störungsfreie Begehung durch Besucher oder andere Veranstaltungen genutzt werden. Dem Stabsraum vorgelagert ist eine Dachterrasse mit intensiv begrünten Bereichen. Eine Nutzung als Versammlungsstätte ist für den Stabsraum durch eine Personenbeschränkung auf ca. 25 Pers. ausgeschlossen.

Auf dem Dach des Bauteils A befindet sich die Aufstellfläche für das Lüftungsgerät 02 (Leitstelle), die Tischkühler für den Eisspeicher, extensive Dachbegrünung mit Photovoltaikanlagen. Die Zugänglichkeit ist über eine Außentreppe und Absturzsicherungen entlang der Attika gewährleistet.

Im Untergeschoss sind Stellplätze für 9 Fahrzeuge in einer natürlich belüfteten Garage vorgesehen. Des Weiteren ist die Netzersatzanlage als Dieselaggregat mit entsprechendem Tank, sowie die Heizzentrale und Übergaberäume im UG angeordnet. Auf der Westseite des Grundstücks wird das Tankgebäude für den Eisspeicher vorgesehen.

Hinweis:
Die in diesem Leistungsverzeichnis genannten technischen Normen und Regelwerke beschreiben den geforderten Qualitätsstandard. Sie stehen alternativen technischen Lösungen nicht entgegen; es können gleichwertige Normen oder technische Spezifikationen anderer Herkunft angewendet werden, sofern diese die erforderlichen technischen Anforderungen nachweislich erfüllen.

## 1.1 ANGABEN ZUR BAUSTELLE
1.1  ANGABEN ZUR BAUSTELLE

1.1.1 Lage der Baustelle/ Umgebungsbedingungen
Der Neubau wird auf einem Baugrundstück in Aalen, Stadtbezirk Bohl-Hofstätt, in unmittelbarer Nachbarschaft zum bestehenden DRK-Gebäude errichtet. Das Grundstück grenzt im Norden an ein bebautes Nachbargrundstück und wird im Osten, Süden und Westen jeweils von öffentlichen Straßen umschlossen.
Das Baugrundstück ist sehr beengt. Der Neubau nimmt einen Großteil der zur Verfügung stehenden Grundstücksfläche ein. Darüber hinaus befinden sich 3 zu erhaltende Eichen auf dem Grundstück, welche in Abstimmung mit dem Grünflächenamt großräumig durch einen Bauzaun geschützt werden. Diesen Umständen Rechnung tragend wird das Gewerk Bauzaun vor Beginn der Rohbauarbeiten in Abstimmung mit den zuständigen Behörden Teile der öffentlichen Straßen unter Erhalt des laufenden Straßenverkehrs absperren und der Baustelle zuschlagen (siehe Baustelleneinrichtungsplan).
Dennoch stehen nur sehr geringe Lagerflächen zur Verfügung. Dies ist bei der Kalkulation zu berücksichtigen.

Zufahrtsmöglichkeiten
Die Zufahrt und Anlieferung zur Baustelle erfolgt hauptsächlich von Osten über die Bischof-Fischer-Straße und von Westen über den Schützenweg. Die Parkstraße wird sowohl von den Einsatzfahrzeugen der gegenüberliegenden Zentrale als auch von der Öffentlichkeit sehr rege genutzt, weshalb auf eine direkte Baustellenzu- und abfahrt an dieser Stelle verzichtet wird. Darüber hinaus geht die Straße in Richtung Westen in eine zeitlich begrenzte Einbahnstraße über, was die Baustellenandienung in Fahrtrichtung Westen erschwert.

Öffentliche Verkehrsflächen außerhalb der Baustelle, Straßen, Wege und sonstige Außenanlagen sind unbeschädigt und sauber zu halten und bei unvermeidlichen Verschmutzungen vom Auftragnehmer unverzüglich jedoch mindestens werktäglich zu reinigen. Darüber hinaus sind öffentliche Verkehrsflächen außerhalb der Baustelle bei der Bauausführung zu schützen (§12 Abs. 2 LBO); für Schäden muss nach zivilrechtlichen Grundsätzen Ersatz geleistet werden.

1.1.2 Betriebliche Bedingungen
Die Nachbarbebauungen und die angrenzenden Straßen bleiben während der Baumaßnahmen in Nutzung. Insbesondere das bestehende Rettungszentrum und der dort laufende Betrieb hat grundsätzlich Vorrang.

1.1.3 Art und Lage der baulichen Anlagen
Im Süden befindet sich auf der gegenüberliegenden Straßenseite das bestehende DRK-Hauptgebäude mit Garagen für die Einsatzfahrzeuge des Kreisverbands sowie der Feuerwehr. Die Rettungsfahrzeuge fahren auf die im Süden des Baugrundstücks befindliche Parkstraße ein, weshalb diese Straße jederzeit frei und sauber gehalten werden muss.
Das übrige Umfeld ist von Wohnbebauung geprägt. In unmittelbarer Nachbarschaft befinden sich außerdem Schulen und Kindergärten.

Der Neubau besteht aus einem Sockelgeschoss sowie je nach Gebäudeteil 2 bzw. 3 Vollgeschossen.

Nutzfläche  1.213 m²
BRI  12.693 m³

Abmessungen:

BAUTEIL A
Höhe (bezogen auf 440,50 ü.NN)  ca. 14,19 m
Länge  25,27 m
Breite  22,39 m

BAUTEIL B
Höhe (bezogen auf 440,50 ü.NN)  ca. 8,96 m
Länge  22,58 m
Breite  15,33 m

1.1.4 Verkehrsverhältnisse auf der Baustelle
Innerhalb des Geländes gilt die StVO. Materialtransporte dürfen nur über die vorgesehenen Transportwege durchgeführt werden.

1.1.5 Für den Verkehr freizuhaltende Flächen
Feuerwehrzufahrten, Zufahrten für die Einsatzfahrzeuge des DRK sowie sämtliche öffentliche Verkehrswege sind frei zu halten.

1.1.6 Art, Lage, Maße und Nutzbarkeit von Transporteinrichtungen und Transportwegen
Das Gewerk Gerüstbau stellt nach Fertigstellung des Rohbaus allen am Bau Beteiligten ein Fassadengerüst sowie einen Gerüstaufzug mit einer maximalen Nutzlast von 1,5 t zur Verfügung.

1.1.7 Lage, Art, Anschlusswert und Bedingungen für das Überlassen von Anschlüssen für Wasser, Energie und Abwasser
Den am Bau beteiligten Firmen werden Entnahmestellen für Bauwasser auf dem Baugrundstück sowie Baustromverteiler im Außenbereich sowie in den einzelnen Geschossen zur Verfügung gestellt. Weitere Regelungen hierzu
siehe WBVB

1.1.8 Lage und Ausmaß überlassener Flächen und Räume
Aufgrund der begrenzten Platzverhältnisse können Lagerfläche nur in sehr begrenztem Umfang und nur nach Abstimmung mit der örtlichen Objektüberwachung zur Verfügung gestellt werden. Lagerräume innerhalb des Gebäudes können nicht zur Verfügung gestellt werden.

Sanitär und ggf. Sanitätscontainer werden den am Bau beteiligten Firmen ab Gewerk Rohbau zur Verfügung gestellt.
Flächen zum Einrichten von Mannschafts- und/oder Bürocontainern können auf dem Baugrundstück nicht zur Verfügung gestellt werden. Der Bauherr kann hierfür in begrenztem Umfang Flächen auf dem benachbarten Grundstück auf der gegenüberliegenden Straßenseite der Parkstraße zur Verfügung stellen.

Parkplätze für Firmenfahrzeuge des Auftragnehmers sind im Bereich des Baugrundstücks nicht, in deren unmittelbaren Umgebung nur sehr begrenzt vorhanden. Ein Anspruch besteht nicht.

1.1.9 Bodenverhältnisse, Baugrund und seine Tragfähigkeit
Über die Baugrund- und Grundwasserverhältnisse sowie die bautechnischen Folgerungen liegen geotechnische Gutachten vor, welche den Ausschreibungsunterlagen beigefügt sind.

1.1.10 Hydrologische Werte von Grundwasser
Als Grundwasserstand gilt der Grundwasserstand gemäß geotechnischem Gutachten. Der bauzeitliche Grundwasserstand ist darin definiert und liegt bei ca. +434,90 m bis +435,90 m üNN

1.1.11 Besondere umweltrechtliche Vorschriften
Das Grundwasser ist sowohl während des Bauens als auch nach Fertigstellung des Vorhabens vor jeder Verunreinigung zu schützen (Sorgfalt beim Betrieb von Baumaschinen und im Umgang mit wassergefährdenden Stoffen, Anwendung grundwasserunschädlicher Isolier-, Anstrich und Dichtungsmaterialien usw.). Beim Abpumpen von Grund- und Oberflächenwasser in die Regenwasserkanalisation oder unmittelbar in Oberflächengewässer ist darauf zu achten, dass keine Gewässerverunreinigung durch Zementmilch, wassergefährdende Stoffe oder auch Erdschlamm eintritt. Das Einleiten von Grund- und Oberflächenwasser in einen Schmutzwasser- oder Mischwasserkanal ist unzulässig.
Einleitung in Mischwasserkanal bei kontrollierter Wasserhaltung  (siehe Pos. Wasserhaltung) ist zulässig. Bei Unfällen mit wassergefährdenden Stoffen sind sofort die Stadt Aalen und der betroffene Wasserversorgungsbetrieb zu unterrichten. Für evtl. Unfälle mit z.B. Betriebs- oder Kraftstoffen sind geeignete Bindemittel sowie entsprechende mobile Auffangbehältnisse in ausreichender Menge auf der Baustelle vorzuhalten.Oberflächenwasser ist von offenen Baugruben sowie Fundament- und Leitungsgräben soweit wie möglich fernzuhalten. Kraft-, Betriebs- und sonstige wassergefährdende Stoffe, die für die Bauausführung benötigt werden, sind in ausreichend bemessenen, dichten und beständigen Auffangwannen zu lagern. Das Betanken von Maschinen und Geräten darf nur auf ausreichend befestigten Flächen erfolgen. Kontaminierungen von Gewässern oder Boden, auch wenn nicht selbst verursacht, ist der BL umgehend anzuzeigen.

1.1.12 Vorgaben Beseitigung Abfall
Das Gewerk Rohbau entsorgt seine Abfälle selbst und auf eigene Kosten.
Ab den weiteren Ausbauarbeiten wird vom AN Entsorgung & Baureinigung auf dem Baufeld ein zentraler Recyclinghof eingerichtet, in den die einzelnen Gewerke ihre Abfälle sortenrein nach den Vorgaben des Kreislaufwirtschafts- und Abfallgesetz (KrW-/ AbfG) sortiert zu festgelegten Uhrzeiten (vssl. an 3 Arbeitstagen pro Woche zwischen 7.30 und 16.30 Uhr) verbringen und unter Anleitung des Entsorgungslogistikers in die bereitgestellten Container werfen können. Die Kosten für den Transport der Abfälle zum Recyclinghof sind von den einzelnen AN einzukalkulieren.
Die Kosten für den Recyclinghof und die Entsorgungskosten werden vom Bauherrn über eine Umlage erwirtschaftet, welche allen Auftragnehmern (außer Rohbau) in Abzug gebracht wird (siehe WBVB).

1.1.13 Schutzgebiete oder Schutzzeiten im Bereich der Baustelle
nicht zutreffend

1.1.14 Art und Umfang des Schutzes von Bäumen, Pflanzbeständen, Vegetationsflächen, Verkehrsflächen, Bauteilen, Bauwerken, Grenzsteinen und dergleichen im Bereich der Baustelle
Fertig gestellte Bauteile sowie bestehende Bäume sind vor Verunreinigung und Beschädigung zu schützen. Die zu erhaltenden Bäume auf der Baustelle werden mit Bauzaun großräumig eingefasst. Diese Fläche ist weder zu betreten noch als Lagerfläche zu nutzen.

1.1.15 Art und Umfang der Regelung und Sicherung des öffentlichen Verkehrs
Das Gewerk Bauzaun stellt die gem. Baustelleneinrichtungsplan dargestellten Baustellenumschließungen her und hält diese für alle am Baubeteiligten vor.
Sollten aufgrund besonderer Anforderungen temporär Änderungen an der eingerichteten Situation erforderlich sein, so liegt dies im Verantwortungsbereich des Verursachers einschließlich aller erforderlichen behördlichen Klärungen und ggf. anfallenden Gebühren.

1.1.16 Im Bereich der Baustelle vorhandene Anlagen, insbesondere Abwasser- und Versorgungsleitungen
Leitungsauskünfte sind vom Auftragnehmer eigenverantwortlich einzuholen.
Im südwestlichen Bereich des Baufeldes ist geplant, die Hausanschlussleitungen einzurichten.

1.1.17 Bekannte oder vermutete Hindernisse im Bereich der Baustelle
nicht zutreffend

1.1.18 Vermutete Kampfmittel im Bereich der Baustelle
Das Vorhandensein von Kampfmitteln wurde durch eine Luftbildauswertung überprüft und für unwahrscheinlich befunden. Das entsprechende Gutachten kann auf Verlangen eingesehen werden.

1.1.19  Gemäß der Baustellenverordnung getroffene Maßnahmen der Sicherheits- und Gesundheitsschutzkoordination

Die Baumaßnahme unterliegt der Vorankündigung gemäß Baustellenverordnung §2. Bei der Baumaßnahme sind besonders gefährliche Arbeiten nach Anhang II der BaustellVO (Absturzgefahr aus einer Höhe von mehr als 7 m) auszuführen. Der Auftraggeber (AG) wird einen Koordinator für Sicherheit und Gesundheitsschutz (SiGeKo) gem. BaustellV bestellen. Dessen ungeachtet gelten LBO §§ gem. § 5 der BaustellV weiterhin. Der SiGeKo erstellt einen Sicherheits- und Gesundheitsschutzplan (Si-Ge-Plan), der im Verlauf der Baumaßnahme fortgeschrieben werden muss. Hierzu hat der Auftragnehmer (AN) aus seinem Tätigkeitsbereich alle für die Baustelle bzw. Bauablaufplanung relevanten Sicherheits- und Gesundheitsschutzunterlagen bzw. Informationen unmittelbar nach Auftragserteilung zur Kenntnis zu geben und sich in allen Sicherheits- und Gesundheitsschutz-Angelegenheiten vor und während der Bauphase mit dem Koordinator abzustimmen. Der AN hat den SiGeKo rechtzeitig über den Ausführungsbeginn seines Gewerkes zu informieren. Die AN haben hinsichtlich der Sicherheit und des Gesundheitsschutzes der Beschäftigten, insbesondere hinsichtlich der Maßnahmen nach § 2 Abs. 1, entsprechend § 8 Abs. 1 Arbeitsschutzgesetz zusammenzuarbeiten. Der AN hat den SiGe-Plan bzw. die Hinweise und Anordnungen des Sicherheitskoordinators zu beachten. Der Auftragnehmer hat die Meldepflichten gegenüber dem SiGeKo (unabhängig von den Meldepflichten gegenüber Bauleitung und Behörden) zu erfüllen. Durch den SiGeKo erfolgt eine Einweisung in den Si-Ge-Plan. Die Unterweisung der Mitarbeiter bzw. der Mitarbeiter von Subunternehmern gem. ArbSchG § 12 ist Sache des Auftragnehmers. Die Teilnahme der Firmenbauleiter bzw. Vorarbeiter an den Sicherheitsbegehungen gehört zu den Nebenleistungen der Auftragnehmer. Der SiGeKo hat beratende Funktion, er ist jedoch befugt, die Ausführung von Bauarbeiten/Aufbauarbeiten zu unterbrechen, wenn Unternehmen Unfallverhütungsvorschriften, Verordnungen, Richtlinien und Durchführungsanweisungen für den Arbeitsschutz nicht einhalten. Die Bauleitung entscheidet dann über die einzuleitenden Maßnahmen bzw. die weitere Fortführung der Arbeiten. Werden Mängel an Sicherheitseinrichtungen nach schriftlicher Aufforderung der Bauleitung durch die Auftragnehmer nicht ordnungsgemäß oder nicht termingerecht beseitigt, gehen die damit in Zusammenhang stehenden Kosten (weitere Nachschau, weitere Reklamationsschreiben u.a.) zu Lasten des betreffenden Auftragnehmers. Verantwortlich für die Einhaltung der Schutzmaßnahmen nach den geltenden Unfallverhütungsvorschriften ist der Unternehmer. Die Bauherrschaft/ Bauleitung sind verpflichtet auf die Einhaltung der Sicherheitsmaßnahmen hinzuweisen und können den Unternehmer zur Einhaltung der Sicherheitsmaßnahmen (z.B. durch Bauzeitenunterbrechung, Meldungen an die BG) anhalten. Der AG behält sich Regressforderungen im Falle von Bauzeitverzögerungen durch vermeidbare Unfälle vor.

Umwehrungen/ Seitenschutz
Die Schutzmaßnahmen/ Absturzsicherungen müssen solange bestehen bleiben und unterhalten werden, bis jede Gefährdung von Personen oder Sachen ausgeschlossen ist. Bei Verletzung seiner Verpflichtungen haftet er für jeden Schaden an Personen oder Sachen gegenüber Auftraggeber oder dritten Personen.

Lärmschutz (Emissionen)
Das Bauvorhaben liegt in einem Gebiet, in dem vorwiegend Wohnungen untergebracht sind. Es ist zwingend die "Allgemeine Verwaltungsvorschrift zum Schutz gegen Baulärm- Geräuschimmissionen (VwV zum BImschG, BAnz. Nr. 160) sowie die 32 BimSchV (Maschinen + Gerätelärmschutz) zu beachten und einzuhalten.
Die Allgemeine Verwaltungsvorschrift zum Schutz gegen Baulärm- Geräuschimmission (AVV Baulärm) sind zu beachten und einzuhalten.

Immissionsrichtwerte
tagsüber 55 dB (A)
nachts 40 dB (A)
Als Nachtzeit gilt die Zeit von 20 Uhr bis 7 Uhr. In der Zeit von 20.00 bis 7.00 Uhr sind alle gewerblichen Betätigungen verboten, die geeignet sind, die Nachtruhe zu stören. Die Polizeibehörde kann, wenn öffentliches Interesse vorliegt, von diesen Schutzzeiten Ausnahmen zulassen. Die Beantragung von Ausnahmen ist Sache des/der Auftragnehmer. Die Baustelle ist so einzurichten, dass die Möglichkeiten zur Minderung des Baulärms voll ausgeschöpft werden. Der AN hat im Bedarfsfall (Einsprüche/Beschwerden der Anlieger) den Nachweis zur Einhaltung der Immissionsrichtwerte bzw. der Maßnahmen zur Minderung des Baulärms nachzuweisen. Arbeiten, bei denen voraussichtlich der Beurteilungspegel von 85 dB(A) überschritten wird, sind dem SiGe-Koordinator zu melden.

Öffentl. Strassenraum/Baustellenzufahrt
Auftretende Verschmutzungen im öffentlichen Verkehrsraum sind unverzüglich zu beseitigen. Der AN haftet für Forderungen Dritter durch von ihm zu vertretende Verschmutzungen des öffentlichen Straßenraums. Die Bauzaunabsperrungen sind arbeitstäglich zu prüfen, der arbeitstägliche und BL abzustimmen. Die Verantwortlichkeiten sind zu protokollieren.
Der Sicherheits- und Gesundheitsschutz bezüglich Gerüstarbeiten sind soweit Gerüste zum Einsatz kommen mit dem SiGeKo abzuklären.
Weitere Angaben sind dem SIGE-Plan zu entnehmen.

Arbeiten anderer Unternehmer auf der Baustelle:
Die zeitgleichen Arbeiten anderer Unternehmer auf der Baustelle sind dem SIGE-Plan zu entnehmen.

Bei Arbeiten auf der Baustelle muss grundsätzlich ein qualifizierter Ersthelfer ständig vor Ort sein.
Außerdem muss bis 10 Beschäftigte ein kleiner Verbandskasten und bei mehr als 10 Beschäftigten ein großer vor Ort auf der Baustelle sein.

1.1.20  Besondere Anordnungen, Vorschriften und Maßnahmen der Eigentümer oder der anderen Weisungsberechtigten von Leitungen, Kabeln, Dränen, Kanälen, Straßen, Wegen, Gewässern, Gleisen, Zäunen und dergleichen im Bereich der Baustelle
nicht zutreffend

1.1.21 Art und Umfang von Schadstoffbelastungen
Siehe geotechnisches Gutachten. Sollte die Unterlage den Ausschreibungsunterlagen nicht beiliegen, kann sie auf Verlangen eingesehen werden.

1.1.22 Art und Zeit der vom Auftraggeber veranlassten Vorarbeiten
nicht zutreffend

1.1.23 Arbeiten anderer Unternehmer auf der Baustelle
Mit der gleichzeitigen Ausführung von Arbeiten anderer Gewerke im Rahmen der üblichen Bauabwicklung ist zu jeder Zeit zu rechnen.

## 1.2 ANGABEN ZUR AUSFÜHRUNG
1.2  ANGABEN ZUR AUSFÜHRUNG

Gegenstand der Leistungsbeschreibung:
Gegenstand dieser Leistungsbeschreibung sind Gerüstarbeiten

1.2.1 Vorgesehene Arbeitsabschnitte, Arbeitsunterbrechungen und -beschränkungen nach Art, Ort und Zeit sowie Abhängigkeit von anderen Leistungen
Siehe Vertragstermine des Formblatts 214 - Besondere Vertragsbedingungen. Aufgrund der Komplexität der Baumaßnahme ist mit Arbeiten in Teilabschnitten zu rechnen. Von einem durchgehenden Arbeitseinsatz kann nicht ausgegangen werden.

Die Arbeiten sind dem Baufortschritt und den Notwendigkeiten der Vorgewerke angepasst auszuführen. Die Arbeitseinsätze erfolgen bauteil- und abschnittsweise nach Angabe der Bauleitung.

Die Arbeiten können gleichzeitig in den Bauteilen und mehreren Geschossen stattfinden.

1.2.2 Besondere Erschwernisse während der Ausführung
keine Angaben

1.2.3 Vorgaben die sich aus dem SiGe-Plan gem. Baustellenverordnung ergeben
siehe Pkt. 1.1.19

1.2.4 Art und Umfang der Leistungen zur Unfallverhütung und zum Gesundheitsschutz für Mitarbeiter anderer Unternehmen
Durch die Gewerke Rohbau und Gerüstbau werden Absturzsicherungen, durchtrittsichere Abdeckungen etc. eingerichtet und vorgehalten. Änderungen an diesen Einrichtungen dürfen nur in Abstimmung mit den Erstellern und unter Wahrung der UVV erfolgen.

1.2.5 Besondere Anforderungen für Arbeiten in kontaminierten Bereichen
nicht zutreffend

1.2.6 Besondere Anforderungen an die Baustelleneinrichtung und Entsorgungseinrichtungen
Die Baustelleneinrichtung ist Nebenleistung gem. VOB und ist, sofern nachfolgend nicht anders beschrieben, in die Leistungen mit einzukalkulieren.
Aufgrund der beengten Platzverhältnisse auf der Baustelle sind erforderliche Lagerflächen mit der Objektüberwachung des Bauherrn abzustimmen. Der hierfür erforderliche Platzbedarf ist auf das Notwendige zu reduzieren.

1.2.7 Besondere Anforderungen an das Auf- und Abbauen sowie Vorhalten von Gerüsten
keine Angaben

1.2.8 Mitbenutzung fremder Gerüste, Hebezeuge, Aufzüge, Aufenthalts- und Lagerräume, Einrichtungen und dergleichen durch den Auftragnehmer
Das Gewerk Gerüstbau erstellt ein Fassaden- und Dachfanggerüst, welches zur Nutzung durch andere Gewerke zur Verfügung gestellt wird. Darüber  hinaus wird ein Bauaufzug eingerichtet, der den Transport der Materialien in die Obergeschosse ermöglicht.
Das Gewerk Rohbau erstellt im Zuge der Baustelleneinrichtung Sanitär- und Sanitätscontainer für alle am Baubeteiligten und hält diese bis zum Ende der Baumaßnahme vor.
Das Gewerk Bauzaun erstellt die allgemeine Baustellenumschließung und betreibt diese.
Darüber hinaus werden keine Leistungen zur allgemeinen Nutzung zur Verfügung gestellt.

1.2.9 Wie lange, für welche Arbeiten und gegebenenfalls für welche Beanspruchung der AN Gerüste, Hebezeuge, Aufzüge, Aufenthalts- und Lagerräume, Einrichtungen und dergleichen für andere Unternehmer vorzuhalten hat
siehe 1.2.8 sowie ggf. nachfolgende Positionsbeschriebe

1.2.10 Verwendung oder Mitverwendung von wiederaufbereiteten (Recycling-) Stoffen
keine Angabe

1.2.11 Anforderungen an wiederaufbereitete (Recycling-) Stoffe und an nicht genormte Stoffe und Bauteile
keine Angabe

1.2.12 Besondere Anforderungen an Art, Güte und Umweltverträglichkeit der Stoffe und Bauteile, auch z.B. an die schnelle biologische Abbaubarkeit von Hilfsstoffen
keine Angabe

1.2.13 Art und Umfang der vom Auftraggeber verlangten Eignungs- und Gütenachweise
keine Angabe

1.2.14 Unter welchen Bedingungen auf der Baustelle gewonnene Stoffe verwendet werden dürfen oder müssen oder einer anderen Verwendung zuzuführen sind
keine Angabe

1.2.15 Art, Zusammensetzung und Menge der aus dem Bereich des AG zu entsorgenden Böden, Stoffe und Bauteile
keine Angabe

1.2.16 Art, Anzahl, Menge oder Masse der Stoffe und Bauteile, die vom Auftraggeber beigestellt werden
keine Angabe

1.2.17 In welchem Umfang der AG Abladen, Lagern und Transport von Stoffen und Bauteilen übernimmt oder dem AN Geräte zur Verfügung stellt
keine Angabe

1.2.18 Leistungen für andere Unternehmer
keine Angabe

1.2.19 Mitwirken beim Einstellen von Anlageteilen und bei der Inbetriebnahme  von Anlagen im Zusammenwirken mit anderen Beteiligten
Bei der Beteiligung mehrerer Gewerken zur Inbetriebnahme von Bauteilen sind Termine mit der örtlichen Bauleitung abzustimmen.

1.2.20 Benutzung von Teilen der Leistung vor der Abnahme
keine Angabe

1.2.21 Übertragung der Wartung während der Dauer der Verjährungsfrist für die Mängelansprüche für maschinelle und elektrotechnische sowie elektronische Anlagen oder Teile davon
Im Bedarfsfall werden im nachfolgenden Leistungsverzeichnis entsprechende Leistungen abgefragt

1.2.22 Abrechnung nach bestimmten Zeichnungen oder Tabellen
keine Angabe

## 1.3 ALLGEMEINE TECHNISCHE VERTRAGSBEDINGUNGEN
1.3 ALLGEMEINE TECHNISCHE VERTRAGSBEDINGUNGEN
  DIN 18451 - GERÜSTARBEITEN

1.3.1 Angaben zur Baustelle
1.3.1.1 Art und Beschaffenheit der für das Gerüst zur Lastaufnahme oder Lastabtragung vorgesehenen Flächen und Punkte, z.B. Tragfähigkeit der Standfläche und der zur Lastaufnahme oder Lastabtragung vorhandenen Bauteile
Außengerüste: Überwiegend verdichteter Untergrund, Hinterfüllungen. In Teilen Flachdach (Stahlbetonkonstruktion, gedämmt)
Innen-/ Fahrgerüste: Decken bestehend aus Stahlbetonkonstruktion.
Angaben zur Lastbegrenzung, siehe Kapitel 2: Einwirkungen von LAP

Windlastzone: 1, Geländekategorie 3/4
Windlast nach DIN 1991 ist zu beachten und einzuberechnen, s. hierzu auch ATV DIN 18336 Punkt 0.1.2.
Anzusetzende Windlast
Winddruck: w = 0,54 kN/m²
Windsog: w = 0,34 kN/m²
Windreibung: w = 0,03 kN/m²

Schneelastzone: 2

1.3.1.2 Einschränkungen zu Lage und Ausmaß der Standfläche
Aufstellfläche des Gerüsts ist teilweise uneben/ im Gefälle.

1.3.1.3 Art und Umfang des vorhanden Aufwuchses auf den für die Gerüste frei zu machenden Flächen.
nicht erforderlich

1.3.1.4 Nutzung fremder Grundstücke
nicht erforderlich

1.3.1.5 Ausbildung von Baugruben
Zum Zeitpunkt der Gerüststellung werden die Baugruben durch den AN Erd- und Rohbau verfüllt und verdichtet sein.

1.3.1.6 Erschwerende Umstände, z.B. zu überbrückende Bauteile und Öffnungen, Aufstellen auf Dächern und Treppen
Für den Zugang zur Tiefgarage und den Eingang ins Gebäude sind im Fassadengerüst Durchfahrten vorzuhalten (siehe entsprechende Beschreibungen im LV)
In Teilen wird das Gerüst auf dem Dach des Gebäudeteils B errichtet.

1.3.1.7 Transporterschwernisse, z.B. durch unbefestigte Wege, enge Treppen und Flure, Transport durch kleine Bauteilöffnungen
Das Baufeld ist beengt, siehe Angaben zur Baustelle 1.1.1.
Sonstige Gerüste im Gebäudeinneren wie Raumgerüste und Fahrgerüste. Die Aufwendungen zum Transport sind entsprechend zu berücksichtigen und zu kalkulieren. Das Gebäude ist über zwei innenliegende Treppen erschlossen. Lichte Treppenbreite ca.1,30m.
Der Auftragnehmer hat die Anlieferung und seinen Material- und Maschinentransport in Abstimmung mit der
Objektüberwachung eigenständig zu koordinieren.

1.3.1.8 Angaben zu Längen und Beschaffenheit von horizontalen und vertikalen Transportwegen von der Entladestelle zur Gerüstaufstandsfläche
wie im Leistungsverzeichnis beschrieben

1.3.1.9 Begehbarkeit und Durchbruchsicherheit von Bauteilen und Dächern

1.3.1.10 Art, Lage und Tragfähigkeit von Anschlagpunkten für Schutznetze und persönliche Schutzausrüstung.

1.3.1.11 Maße der einzurüstenden Flächen und Bauteile, insbesondere hinsichtlich horizontaler und vertikaler Gliederung durch Vor- und Rücksprünge, Gesimse, Kragplatten und dergleichen, in allen Bauphasen und einschließlich entsprechender Höhenangaben zu den Bauabschnitten. Soweit vorhanden, Ansichts- und Schnittzeichnungen der einzurüstenden Flächen und Bauteile.
wie im Leistungsverzeichnis beschrieben

1.3.1.12 Art und Beschaffenheit des Verankerungsgrundes
Stahlbeton Wände und Deckenstirnseiten

1.3.1.13 Einschränkungen zur Lage der Verankerungspunkte, z.B. im Denkmalschutz.
nicht erforderlich

1.3.1.14 Angaben zu bauseits vorhandenen Verankerungspunkten, z. B. dauerhafte Verankerungsvorrichtugen
keine vorhanden

1.3.1.15 Anschlüsse und Verankerungen an benachbarten Bauwerken.
nicht erforderlich

1.3.1.16 Angaben zu erforderlichen öffentlich-rechtlichen Genehmigungen und Erlaubnissen und zu
bauseits getroffenen Maßnahmen, z.B. zur Sicherung des öffentlichen Verkehrsraums und des Verkehrs auf der Baustelle.
nicht erforderlich

1.3.1.17 Beschaffenheit, Lage und Abmessungen von Aufstandsflächen für Hebe- und Zugangstechnik.
wie im Leistungsverzeichnis beschrieben

1.3.2 Angaben zur Ausführung
1.3.2.1 Anzahl, Lage, Maße und Bauart der Gerüste, z. B. längen- oder flächenorientierte Standgerüste, Traggerüste, Hängegerüste, Hänge- oder Kletterbühnen. Bei Wetterschutzdächern zusätzlich Dachneigung und Dachüberstände
wie im Leistungsverzeichnis beschrieben

1.3.2.2 Abstand zwischen Bauwerk und Gerüstbelag, insbesondere bei Wärmedämm-Verbundsystemen und mehrschaligen Fassadenkonstruktionen, wenn Abweichungen von technischen Vorschriften notwendig sind, sowie erforderliche Schutzmaßnahmen, z.B. Gerüstverbreiterungen, Innengeländer
Die Fassadenverkleidung ist als hinterlüftete vertikale Holzschalung geplant, in Teilen als Lamellen mit dahinterliegender Verglasung. Die Gesamttiefe beträgt bis zu 35 cm geplant. Zusätzlich kragen horizontale Brandsperren mit bis zu 25 cm ab Vorderkante Fassade aus.
Das Gerüst ist mit einem Abstand von max. 30 cm zwischen VK Außenkante Rohbau und VK Belagsverbreiterung zu stellen. Zur Ausführung kommen Konsolen (30 cm  tief) sowie Innengeländer.

1.3.2.3 Anzahl, Anordnung und Höhenlage von Gerüstlagen sowie Eckausführungen
wie im Leistungsverzeichnis beschrieben

1.3.2.4 Anzahl, Art, Lage, Abmessungen und Verwendungszweck von Leitergängen, Gerüsttreppen, Treppentürmen, Aufzügen und dergleichen
siehe Planunterlagen und Ausführungsbeschriebe

1.3.2.5 Verwendungszweck, Beschreibung der vom Gerüst aus auszuführenden Arbeiten
Außengerüste: Fassadenarbeiten, Verglasungsarbeiten, Dacharbeiten, Spenglerarbeiten
Innen-/ Fahrgerüste: Ausbaugewerke wie Trockenbau, Schreiner, Haustechnik, Elektro etc.

1.3.2.6 Angaben zu Last- und Breitenklassen, bzw. Systembreitenklassen, erforderlichen Verbreiterungen und gegebenenfalls Klassen der lichten Höhe
siehe Ausführungsbeschriebe

1.3.2.7 Bei Schutzgerüsten die Klassifizierung der Fanglagen und Schutzwände.

1.3.2.8 Bei Raumgerüste und Traggerüste, die vorgesehene Belastung
siehe Ausführungsbeschriebe

1.3.2.9 Bei Schutzdächern die Höhenlage, die Ausladung und die Belagsart.

1.3.2.10 Einrichtungen für das Befördern von Stoffen und Bauteilen, z. B. Aufzugsausleger,  Absetzbühnen
wie im Leistungsverzeichnis beschrieben

1.3.2.11 Besondere Anforderungen und Sonderlasten, z. B. aus Einzellasten, Aufzügen, Hebezeugen, Schuttabwurfschächten, besonderen Bekleidungen, Materiallagerungen
wie im Leistungsverzeichnis beschrieben

1.3.2.12 Besondere Verankerungsart und Verankerungspunkte. Anzahl, Art und Lage von Dauergerüstankern. Einhaltung bestimmter Rastermaße. Art und Ausbildung der Verankerung bei Wärmedämm-Verbundsystemen sowie bei mehrschaligen Untergründen, z.B. Verankerung in der Wetterschale, Konsolanker, Durchgangsbohrungen.
Es werden Dauergerüstanker vorgesehen; deren Anzahl, Art und Lage werden in Abstimmung zwischen Gerüstbau und Fassadenbau entsprechend den erforderlichen Rastermaßen und Untergrundbedingungen festgelegt.

1.3.2.13 Angaben zur Herstellung der Standsicherheit von Gerüsten, z. B. Abstützungen bei frei
stehenden Gerüsten, Ballastierungen und Leistungen zur Lastumleitung
wie im Leistungsverzeichnis beschrieben

1.3.2.14 Art von Gerüstbekleidungen, z.B. Planen, Netze, und deren Verwendungszweck.
nicht vorgesehen

1.3.2.15 Gerüste für besondere Bauwerke und Bauteile, z.B. Schornsteine, Dachaufbauten, Maschinenanlagen.
nicht vorgesehen

1.3.2.16 Auf- und Abbau im Ganzen oder abschnittsweise
Der Auf- und Abbau erfolgt abschnittsweise, wie im Leistungsverzeichnis beschrieben

1.3.2.17 Beginn und voraussichtliche Dauer der Gebrauchsüberlassung
wie im Leistungsverzeichnis beschrieben

1.3.2.18 Gebrauchsüberlassung im Ganzen oder abschnittweise
Die Gebrauchsüberlassung erfolgt abschnittweise, wie im Leistungsverzeichnis beschrieben

1.3.2.19 Veränderungen, die an den Gerüsten während der Gebrauchsüberlassung vom Auftragnehmer vorzunehmen sind
Abschnittsweise Montage und Demontage der Konsolen, Innengeländer

1.3.2.20 Vorgezogenes oder nachträgliches Herstellen von Teilen der Leistung, z. B. Umbau, Teilabbau
Die Montage der Gerüste erfolgt in zeitlich versetzten Abschnitten entsprechend den Anforderungen der AN Fassaden bzw. auf Abruf der Objektüberwachung.
Die Demontage der Gerüste erfolgt in zeitlich versetzten Abschnitten entsprechend der Fertigstellung der Fassaden bzw. auf Abruf der Objektüberwachung.

1.3.2.21 Schutz von Bau- oder Anlagenteilen, Einrichtungsgegenständen und dergleichen.

1.3.2.22 Art und Umfang des geforderten Korrosionsschutzes für Bauteile aus Stahl, die in das einzurüstende Bauwerk eingehen (siehe Abschnitt 2.3), z.B. Verankerungselemente.

1.3.2.23 Vorgaben, die aus bautechnischen Nachweisen sowie Sachverständigengutachten (z.B. Statik, Brand-, Wärme- und Schallschutz sowie Gefahrstoffe) resultieren.

## VE016 - Gerüstarbeit: Gerüstarbeiten
Datum: 16.03.2026

### 1 ÜBERGEORDNETE LEISTUNGEN

#### 1.1 DOKUMENTATION

**1.1.1 Pauschale Dokumentation**
Pauschale Dokumentation

Durch den AN sind gewerkespezifisch, insbesondere folgend aufgeführte Dokumentationsunterlagen digital zu übergeben.
Die vollständige Vorlage der Dokumentationsunterlagen durch den AN ist
Bedingung für die Schlussabnahme und Schlussrechnungslegung.

Die Dokumentation ist nach folgender Reihenfolge zu erstellen:

00.  Inhaltsverzeichnis
01.  Bescheinigungen
  a.  Fachunternehmer - und Fachbauleitererklärung
  b.  Nachunternehmererklärungen
  c.  Herstellerbescheinigungen /- erklärungen
02.  Übereinstimmungserklärungen
03.  Prüfungsnachweise, etc.
  a.  Prüfzeugnisse, allgemeine bauaufsichtliche Zulassungen,
  b.  Prüfbücher
04.  Einbauvorschriften
05.  Materiallisten
06.  Produktunterlagen, geordnet nach:
  a.  Fabrikat
  b.  Modell - bzw. Artikelnummer
  c.  Farbangaben
  d.  Materialangaben, Produktdatenblätter
  e.  Hersteller und Lieferant
  f.  Einbauanleitungen
  g.  Wartungs - und Pflegeanleitungen
07.  Werkstattzeichnungen, statische Berechnungen
  a.  Planlisten
  b.  statische Berechnungen
  c.  Werkstatt - und Montagepläne
  d.  Detailpläne
  e.  Listen (z.B. Ersatzteile etc.)
  f.  Wärmeschutznachweise
  g.  Schallschutznachweise
  h.  Nachweis der Fugendichtheit / Schlagregendichtheit
  i.  Schaltpläne von technischen Zusatzeinrichtungen
08.  Nachweise der Bauarbeiten
  a.  Bautagesberichte des AN
  b.  Bilddokumentation (tägliche Arbeitsschritte)
09.  Abnahmeprotokolle ggf. mit Mängellisten
10.  Firmenprotokolle
  a.  Betriebsvorschriften
  b.  Funktionsbeschreibungen
  c.  Bedienungsanleitungen
  d.  Protokolle zu Leistungen während der Bauzeit, die zu  protokollieren waren.

Benennung jedes einzelnen Dokuments für die Dokumentationsunterlagen nach dem Codierungsschlüssel des Auftraggebers.

Die geordnete Übergabe muss bis spätestens 14 Kalendertage vor dem vereinbarten Abnahmetermin erfolgen. Dokumente das Monitoring der Inbetriebnahme betreffend sind spätestens 4 Wochen vor Beginn des Monitorings vorab vorzulegen.
Menge: 1,000 psch

#### 1.2 BAUSTELLENEINRICHTUNG

**1.2.1 Baustelle einrichten**
STLB-Bau 2024-10 000
Baustelle für sämtliche, in der Leistungsbeschreibung aufgeführten Leistungen einrichten.
Menge: 1,000 St

**1.2.2 Baustelleneinr. vorhalten**
STLB-Bau 2024-10 000
Baustelleneinrichtung für sämtliche, in der Leistungsbeschreibung aufgeführten Leistungen vorhalten,
Positionsmenge = Produkt aus 'lt. Massenansatz' (Vorhaltemenge)

mal 'lt. Massenansatz' (Vorhaltedauer).
Menge: 63,000 StWo

**1.2.3 Baustelle räumen**
STLB-Bau 2024-10 000
Baustelle für sämtliche, in der Leistungsbeschreibung aufgeführten Leistungen räumen.
Menge: 1,000 St

### 2 FASSADENGERÜST

#### 2.1 TECHNISCHE BEARBEITUNG

**2.1.1 Statische Berechnung Arbeitsgerüst**
STLB-Bau 2024-10 001
Statische Berechnung DIN EN 12811-1 einschl. erforderlicher Ausführungszeichnungen für nachfolgend beschriebenes Arbeitsgerüst anfertigen.
Menge: 1,000 St

**2.1.2 Verankerungsplan**
STLB-Bau 2024-10 001
Verankerungsplan für das zu erstellende Gerüst.
Menge: 1,000 St

**2.1.3 Lastumleitung**
Erstellen der statischen Berechnung für die Lastumleitung über Gitterträger zur Sicherstellung der Standsicherheit des Arbeitsgerüstes.
Die Berechnung hat alle erforderlichen Nachweise, Bemessungen und konstruktiven Vorgaben zu enthalten.
Verankerung Arbeitsgerüst auf StB-Fertigteilen, StB-Wänden und Ortbeton-Decken.
Menge: 1,000 St

#### 2.2 GERÜSTARBEITEN

**2.2.1 Aufbauen längenorientiert Standgerüst Arbeits-Schutzgerüst 2kN/m2 SW09 H1**
STLB-Bau 2024-10 001
Aufbauen längenorientiertes Standgerüst, Fassadengerüst DIN EN 12810-1, als Arbeits- und Schutzgerüst DIN EN 12811-1, Gerüstergänzungen werden gesondert vergütet, Lastklasse 3 (2 kN/m2), Breitenklasse SW09, Höhenklasse H 1, alle Gerüstlagen genutzt, verankern, regelmäßiges Ankerraster nicht möglich, Standsicherheitsnachweis wird gesondert vergütet, Herstellung der Standsicherheit wird gesondert vergütet, Befestigung in der Tragkonstruktion der Fassade aus Beton, an senkrechten Bauwerksaußenflächen, mit Öffnungen und Vor- und Rücksprüngen, aufstellen auf Flachdächern, Höhe der obersten Gerüstlage 3 m, Standfläche waagerecht, über Lastverteiler belastbar, Ausführung gemäß Einzelbeschreibung,
Einzelbeschreibungs-Nr 'Aufstellung auf gedämmten Flachdach (Achse 10-11 und Achse D-E) einschließlich erforderlicher Massnahmen zur Lastverteilung und Leitergang für Dachflächenzugang'.
Menge: 156,000 m2

**2.2.2 Gebrauchsüberlassung längenorientiert Standgerüst Arbeits-Schutzgerüst 2kN/m2 SW09 H1**
STLB-Bau 2024-10 001
Gebrauchsüberlassung für längenorientiertes Standgerüst, Fassadengerüst DIN EN 12810-1, als Arbeits- und Schutzgerüst DIN EN 12811-1, Gerüstergänzungen werden gesondert vergütet,
Positionsmenge = Produkt aus 'lt. Massenansatz' (Gebrauchsüberlassungsmenge)

mal 'lt. Massenansatz' (Gebrauchsüberlassungsdauer)

Lastklasse 3 (2 kN/m2), Breitenklasse SW09, Höhenklasse H 1, alle Gerüstlagen genutzt, an senkrechten Bauwerksaußenflächen, mit Öffnungen und Vor- und Rücksprüngen, Höhe der obersten Gerüstlage 3 m, über Lastverteiler belastbar, Ausführung gemäß Einzelbeschreibung,
Einzelbeschreibungs-Nr 'Aufstellung auf gedämmten Flachdach (Achse 10-11 und D-E) einschließlich erforderlicher Massnahmen zur Lastverteilung'.
Menge: 1872,000 m2Wo

**2.2.3 Abbauen längenorientiert Standgerüst Arbeits-Schutzgerüst 2kN/m2 SW09 H1**
STLB-Bau 2024-10 001
Abbauen längenorientiertes Standgerüst, Fassadengerüst DIN EN 12810-1, als Arbeits- und Schutzgerüst DIN EN 12811-1, Gerüstergänzungen werden gesondert vergütet, Lastklasse 3 (2 kN/m2), Breitenklasse SW09, Höhenklasse H 1, alle Gerüstlagen genutzt, an senkrechten Bauwerksaußenflächen, mit Öffnungen und Vor- und Rücksprüngen, Höhe der obersten Gerüstlage 3 m, über Lastverteiler belastbar, Ausführung gemäß Einzelbeschreibung,
Einzelbeschreibungs-Nr 'Abbau einschließlich Rückbau Ösen der Gerüstanker'.
Menge: 156,000 m2

**2.2.4 Aufbauen längenorientiert Standgerüst Arbeits-Schutzgerüst 2kN/m2 SW09 H1**
STLB-Bau 2024-10 001
Aufbauen längenorientiertes Standgerüst, Fassadengerüst DIN EN 12810-1, als Arbeits- und Schutzgerüst DIN EN 12811-1, Gerüstergänzungen werden gesondert vergütet, Lastklasse 3 (2 kN/m2), Breitenklasse SW09, Höhenklasse H 1, alle Gerüstlagen genutzt, verankern, regelmäßiges Ankerraster nicht möglich, Standsicherheitsnachweis wird gesondert vergütet, Herstellung der Standsicherheit wird gesondert vergütet, Befestigung in der Tragkonstruktion der Fassade aus Beton, an senkrechten Bauwerksaußenflächen, aufstellen auf Gelände, Höhe der obersten Gerüstlage 14 m, Standfläche waagerecht, über Lastverteiler belastbar, Ausführung gemäß Einzelbeschreibung,
Einzelbeschreibungs-Nr 'Aufstellung auf unbefestigtem, aufgefülltem Grund einschließlich erforderlicher Massnahmen zur Lastverteilung'.
Menge: 2085,000 m2

**2.2.5 Gebrauchsüberlassung längenorientiert Standgerüst Arbeitsgerüst 2kN/m2 SW09 H1**
STLB-Bau 2024-10 001
Gebrauchsüberlassung für längenorientiertes Standgerüst, Fassadengerüst DIN EN 12810-1, als Arbeitsgerüst DIN EN 12811-1,
Positionsmenge = Produkt aus 'lt. Massenansatz' (Gebrauchsüberlassungsmenge)

mal 'lt. Massenansatz' (Gebrauchsüberlassungsdauer)
Lastklasse 3 (2 kN/m2), Breitenklasse SW09, Höhenklasse H 1, alle Gerüstlagen genutzt, an senkrechten Bauwerksaußenflächen, Höhe der obersten Gerüstlage 14 m, direkt belastbar.
Menge: 39615,000 m2Wo

**2.2.6 Abbauen längenorientiert Standgerüst Arbeits-Schutzgerüst 2kN/m2 SW09 H1**
STLB-Bau 2024-10 001
Abbauen längenorientiertes Standgerüst, Fassadengerüst DIN EN 12810-1, als Arbeits- und Schutzgerüst DIN EN 12811-1, Gerüstergänzungen werden gesondert vergütet, Lastklasse 3 (2 kN/m2), Breitenklasse SW09, Höhenklasse H 1, alle Gerüstlagen genutzt, an senkrechten Bauwerksaußenflächen, Abbau zeitlich gestaffelt in 4 Längsabschnitten, Höhe der obersten Gerüstlage 14 m, über Lastverteiler belastbar, Ausführung gemäß Einzelbeschreibung,
Einzelbeschreibungs-Nr 'Abbau einschließlich Rückbau Ösen der Gerüstanker'.
Menge: 2085,000 m2

**2.2.7 Zulage Aufbauen längenorientiert Standgerüst Arbeits-Schutzgerüst 2kN/m2 SW09 H1 auf geneigtem Gelände**
Zulage Aufbauen längenorientiertes Standgerüst, Fassadengerüst DIN EN 12810-1, als Arbeits- und Schutzgerüst DIN EN 12811-1, Lastklasse 3 (2 kN/m2), Standfläche geneigt, über Lastverteiler belastbar, Ausführung gemäß Einzelbeschreibung,
Einzelbeschreibungs-Nr 'Aufstellung auf unbefestigtem, aufgefülltem Grund im Gefälle einschließlich erforderlicher Massnahmen zur Lastverteilung'.
Menge: 2085,000 m2

**2.2.8 Aufbauen längenorientiert Standgerüst Arbeits-Schutzgerüst 2kN/m2 SW09 H1**
STLB-Bau 2025-10 001
Aufbauen längenorientiertes Standgerüst, Fassadengerüst DIN EN 12810-1, als Arbeits- und Schutzgerüst DIN EN 12811-1, Gerüstergänzungen werden gesondert vergütet, Lastklasse 3 (2 kN/m2), Breitenklasse SW09, Höhenklasse H 1, alle Gerüstlagen genutzt, verankern, regelmäßiges Ankerraster nicht möglich, Standsicherheitsnachweis wird gesondert vergütet, Herstellung der Standsicherheit wird gesondert vergütet, Befestigung in der Tragkonstruktion der Fassade aus Mauerwerk, an senkrechten Bauwerksflächen, außen, aufstellen auf geneigten Dächern, Höhe der obersten Gerüstlage 4 m, Standfläche geneigt, über Lastverteiler belastbar, Ausführung gemäß Einzelbeschreibung,
Einzelbeschreibungs-Nr 'Aufstellung auf gedämmten Flachdach Achse (A/5-7) einschließlich erforderlicher Massnahmen zur Lastverteilung und Leitergang für Dachflächenzugang. Untergrund: teilweise im Gefälle im Bereich des Treppenaufgangs ca. 80 %. Einbauort: Treppenaufgang'.
Menge: 19,000 m2

**2.2.9 Gebrauchsüberlassung längenorientiert Standgerüst Arbeitsgerüst 2kN/m2 SW09 H1**
STLB-Bau 2025-10 001
Gebrauchsüberlassung für längenorientiertes Standgerüst, Fassadengerüst DIN EN 12810-1, als Arbeitsgerüst DIN EN 12811-1,
Positionsmenge = Produkt aus 'lt. Massenansatz' (Gebrauchsüberlassungsmenge)

mal 'lt. Massenansatz' (Gebrauchsüberlassungsdauer)
Lastklasse 3 (2 kN/m2), Breitenklasse SW09, Höhenklasse H 1, alle Gerüstlagen genutzt, an senkrechten Bauwerksflächen, außen, Höhe der obersten Gerüstlage 4 m, über Lastverteiler belastbar.
Menge: 95,000 m2Wo

**2.2.10 Abbauen längenorientiert Standgerüst Arbeits-Schutzgerüst 2kN/m2 SW09 H1**
STLB-Bau 2025-10 001
Abbauen längenorientiertes Standgerüst, Fassadengerüst DIN EN 12810-1, als Arbeits- und Schutzgerüst DIN EN 12811-1, Gerüstergänzungen werden gesondert vergütet, Lastklasse 3 (2 kN/m2), Breitenklasse SW09, Höhenklasse H 1, alle Gerüstlagen genutzt, an senkrechten Bauwerksflächen, außen, Abbau zeitlich gestaffelt in 2 Höhenabschnitten, Höhe der obersten Gerüstlage 4 m, über Lastverteiler belastbar, Ausführung gemäß Einzelbeschreibung,
Einzelbeschreibungs-Nr 'Abbau einschließlich Rückbau Ösen der Gerüstanker'.
Menge: 19,000 m2

**2.2.11 Aufbauen Treppenaufgang einläufig H 9-10m Lauf-B 0,75-1m**
STLB-Bau 2024-10 001
Aufbauen Treppenaufgang für Gerüst, einläufig,
Verankerung am Gerüst, Treppenaufgang von Standfläche bis zur obersten Gerüstlage, Höhe über 9 bis 10 m, Laufbreite (Stufenlänge) über 0,75 bis 1 m, Ausführung gemäß Einzelbeschreibung,
Einzelbeschreibungs-Nr 'Einbauort  BT B: Ostseite'.
Menge: 1,000 St

**2.2.12 Gebrauchsüberlassung Treppenaufgang einläufig H 9-10m Lauf-B 0,75-1m**
STLB-Bau 2024-10 001
Gebrauchsüberlassung für Treppenaufgang für Gerüst, einläufig,
Positionsmenge = Produkt aus 'lt. Massenansatz' (Gebrauchsüberlassungsmenge)

mal 'lt. Massenansatz' (Gebrauchsüberlassungsdauer)
Treppenaufgang von Standfläche bis zur obersten Gerüstlage, Höhe über 9 bis 10 m, Laufbreite (Stufenlänge) über 0,75 bis 1 m.
Menge: 19,000 StWo

**2.2.13 Abbauen Treppenaufgang einläufig H 9-10m Lauf-B 0,75-1m**
STLB-Bau 2024-10 001
Abbauen Treppenaufgang für Gerüst, einläufig, Treppenaufgang von Standfläche bis zur obersten Gerüstlage, Höhe über 9 bis 10 m, Laufbreite (Stufenlänge) über 0,75 bis 1 m, Ausführung gemäß Einzelbeschreibung,
Einzelbeschreibungs-Nr 'Abbauort BT B: Ostseite'.
Menge: 1,000 St

**2.2.14 Aufbauen Treppenaufgang einläufig H 15-16m Lauf-B 0,75-1m**
STLB-Bau 2024-10 001
Aufbauen Treppenaufgang für Gerüst, einläufig,
Verankerung am Gerüst, Treppenaufgang von Standfläche bis zur obersten Gerüstlage, Höhe über 15 bis 16 m, Laufbreite (Stufenlänge) über 0,75 bis 1 m, Ausführung gemäß Einzelbeschreibung,
Einzelbeschreibungs-Nr 'Einbauort BT A: Südseite und Westseite'.
Menge: 2,000 St

**2.2.15 Gebrauchsüberlassung Treppenaufgang einläufig H 15-16m Lauf-B 0,75-1m**
STLB-Bau 2024-10 001
Gebrauchsüberlassung für Treppenaufgang für Gerüst, einläufig,
Positionsmenge = Produkt aus 'lt. Massenansatz' (Gebrauchsüberlassungsmenge)

mal 'lt. Massenansatz' (Gebrauchsüberlassungsdauer)
Treppenaufgang von Standfläche bis zur obersten Gerüstlage, Höhe über 15 bis 16 m, Laufbreite (Stufenlänge) über 0,75 bis 1 m.
Menge: 75,000 StWo

**2.2.16 Abbauen Treppenaufgang einläufig H 15-16m Lauf-B 0,75-1m**
STLB-Bau 2024-10 001
Abbauen Treppenaufgang für Gerüst, einläufig, Treppenaufgang von Standfläche bis zur obersten Gerüstlage, Höhe über 15 bis 16 m, Laufbreite (Stufenlänge) über 0,75 bis 1 m, Ausführung gemäß Einzelbeschreibung,
Einzelbeschreibungs-Nr 'Abbauort BT A: Südseite und Westseite'.
Menge: 1,000 St

**2.2.17 Aufbauen Belagverbreiterung wandseitig B 0,25-0,33m**
STLB-Bau 2024-10 001
Aufbauen Belagverbreiterung wandseitig,
für Standgerüste, längenorientiert, Konsolbreite über 0,25 bis 0,33 m, Ausführung gemäß Einzelbeschreibung,
Einzelbeschreibungs-Nr 'Einbauort: umlaufend BT A und BT B'.
Menge: 883,000 m

**2.2.18 Gebrauchsüberlassung Belagverbreiterung wandseitig B 0,25-0,33m**
STLB-Bau 2024-10 001
Gebrauchsüberlassung für Belagverbreiterung wandseitig,
Positionsmenge = Produkt aus 'lt. Massenansatz' (Gebrauchsüberlassungsmenge)

mal 'lt. Massenansatz' (Gebrauchsüberlassungsdauer)
für Standgerüste, längenorientiert, Konsolbreite über 0,25 bis 0,33 m.
Menge: 9422,000 mWo

**2.2.19 Abbauen Belagverbreiterung wandseitig B 0,25-0,33m**
STLB-Bau 2024-10 001
Abbauen Belagverbreiterung wandseitig,
für Standgerüste, längenorientiert, Konsolbreite über 0,25 bis 0,33 m, Ausführung gemäß Einzelbeschreibung,
Einzelbeschreibungs-Nr 'jeweils abschnittsweise, zeitlich versetzt nach Vorgabe Fassadenfirma'.
Menge: 883,000 m

**2.2.20 aufbauen Innengeländer alle Gerüstlagen 7Lagen H 15m**
STLB-Bau 2024-10 001
Aufbauen Innengeländer, 2-teilig, DIN EN 12811-1, an allen Gerüstlagen,
7 Gerüstlagen, Höhe der obersten Gerüstlage 15 m, Ausführung gemäß Einzelbeschreibung,
Einzelbeschreibungs-Nr 'Einbau abschnittsweise abgestimmt auf Fassadenmontage'.
Menge: 883,000 m

**2.2.21 Gebrauchsüberlassung Innengeländer alle Gerüstlagen 7Lagen H 15m**
STLB-Bau 2024-10 001
Gebrauchsüberlassung für Innengeländer, 2-teilig, DIN EN 12811-1, an allen Gerüstlagen,
7 Gerüstlagen, Höhe der obersten Gerüstlage 15 m,
Positionsmenge = Produkt aus 'lt. Massenansatz' (Gebrauchsüberlassungsmenge)

mal 'lt. Massenansatz' (Gebrauchsüberlassungsdauer).
Menge: 12661,000 mWo

**2.2.22 Umbauen Innengeländer, 2-teilig, DIN EN 12811-1, an allen Gerüstlagen, 7 Gerüstlagen, Höhe der obersten Gerüstlage 15 m, Ausführung gemäß Einzelbeschreibung, Einzelbeschreibungs-Nr 'Einbau abschnittsweise nach Rückbau Belagsverbreiterung'.**
Umbauen Innengeländer, 2-teilig, DIN EN 12811-1, an allen Gerüstlagen,
7 Gerüstlagen, Höhe der obersten Gerüstlage 15 m, Ausführung gemäß Einzelbeschreibung,
Einzelbeschreibungs-Nr Einbau abschnittsweise nach Rückbau Belagsverbreiterung.
Menge: 883,000 m

**2.2.23 entfernen Innengeländer alle Gerüstlagen 7Lagen H 13m**
STLB-Bau 2024-10 001
Entfernen Innengeländer, 2-teilig, DIN EN 12811-1, an allen Gerüstlagen,
7 Gerüstlagen, Höhe der obersten Gerüstlage 13 m, Ausführung gemäß Einzelbeschreibung,
Einzelbeschreibungs-Nr 'Rückbau abschnittsweise abgestimmt auf Fassadenmontage'.
Menge: 883,000 m

**2.2.24 Bauaufzug Personen/Material Förder-H 15 m 3Haltestellen Traglast 2000kg aufbauen abbauen**
Bauaufzug zur Personen- und Materialbeförderung DIN EN 12159, an der Außenseite von Bauwerken,
Förderhöhe '15' m, mit 3 Haltestellen, mit Rufsteuerung an den Haltestellen, Zugangsrampe zur Be- und Entladung an unterster Haltestelle, max. Traglast 2000 kg, Bemessungsstrom 32 A, Entfernung zwischen Stromanschluss und Aufzug über 25 bis 50 m, Be- und Entlademöglichkeit des Aufzugs vor Ort verfügbar, aufbauen und abbauen. Befestigung an Gerüst, Standfläche verdichteter Untergrund.

Richtqualität Bauaufzug GEDA 1500 oder gleichwertig.

Hersteller:

'........................................'
(vom Bieter einzutragen)

Typ:

'........................................'
Menge: 1,000 St

**2.2.25 Bauaufzug Personen/Material Förder-H 15 m 3Haltestellen Traglast 2000kg 1geschl.Fahrkorb 2-4m2 vorhalten**
STLB-Bau 2024-10 000
Bauaufzug zur Personen- und Materialbeförderung DIN EN 12159, an der Außenseite von Bauwerken,
Förderhöhe '15' m, mit 3 Haltestellen, mit Rufsteuerung an den Haltestellen, Zugangsrampe zur Be- und Entladung an unterster Haltestelle, max. Traglast 2000 kg, Bemessungsstrom 16 A, Entfernung zwischen Stromanschluss und Aufzug bis 25 m, Be- und Entlademöglichkeit des Aufzugs vor Ort verfügbar, mit einem geschlossenen Fahrkorb, Fahrkorbgrundfläche über 2 bis 4 m2, vorhalten, Befestigung an Gerüst, Standfläche verdichteter Untergrund,

Positionsmenge = Produkt aus 'lt. Massenansatz' (Vorhaltemenge)

mal 'lt. Massenansatz' (Vorhaltedauer).
Menge: 63,000 StWo

**2.2.26 Aufbauen Absetzpodest 1.OG, B/T 250/90, LK03**
Aufbauen Absetzpodest 1. OG incl. Gebäudeübergang, an vorbeschriebenen Arbeitsgerüst verankern, zur Nutzung durch andere Unternehmer freigeben, Lastklasse, 3 (2 kN/m²), abgestimmt auf Brüstungshöhe / Gerüstlagen, nutzbare Tiefe ca. 0,90 m zuzüglich 90 cm Fassadengerüst (siehe Vorpos.), nutzbare Länge ca. 3,00 m, einschließlich dreiseitiger Umwehrung, Gebäudeübergang auf Höhen der Fensterbrüstung und gebäudeinnenseitiger Rampe (BRH ca. 1.20 m), für Materialanlieferung
Einzelbeschreibung,
Einzelbeschreibungs-Nr Einbauort straßenseitig, Konstruktion nach Wahl des Bieters mit Unterbau bis auf die Standfläche des Fassadengerüsts, oder mit entsprechend tragfähigen Konsolauslegern auf das Gerüst abgestützt, ggf erforderliche Aufwendungen für Anpassarbeiten des Fassadengerüst sind im Einheitspreis zu berücksichtigen und werden nicht gesondert vergütet. .

Ausführung regelkonform mit den Bestimmungen der DIN 4426 und den Regeln der Berufsgenossenschaft Bau.
Menge: 1,000 St

**2.2.27 Gebrauchsüberlassung Absetzpodest 1.OG, B/T 250/90, LK03**
Gebrauchsüberlassung für Absetzpodest 1. OG incl. Gebäudeübergang
Positionsmenge = Produkt aus lt. Massenansatz
(Gebrauchsüberlassungsmenge)
mal lt. Massenansatz
(Gebrauchsüberlassungsdauer)
Menge: 63,000 StWo

**2.2.28 Abbauen Absetzpodest 1.OG, B/T 250/90, LK03**
Abbauen Absetzpodest 1.OG, B/T 250/90, LK03
Abbauen Absetzpodest 1. OG incl. Gebäudeübergang, Lastklasse, 3 (2 kN/m²), nutzbare Tiefe ca. 0,90 m zuzüglich 90 cm Fassadengerüst (siehe Vorpos.), nutzbare Länge ca. 3,00 m, einschließlich dreiseitiger Umwehrung, Gebäudeübergang auf Höhen der Fensterbrüstung und gebäudeinnenseitiger Rampe (BRH ca. 1.20 m)
Menge: 1,000 St

**2.2.29 Zulage Aufbauen Absetzpodest 1. OG incl. Gebäudeübergang, an vorbeschriebenen Arbeitsgerüst verankern, zur Nutzung durch andere Unternehmer freigeben, Lastklasse, 4 (3 kN/m²)**
Menge: 1,000 St

**2.2.30 Aufbauen Absetzpodest 2.OG, B/T 250/90, LK03**
Aufbauen Absetzpodest 2. OG incl. Gebäudeübergang, an vorbeschriebenen Arbeitsgerüst verankern, zur Nutzung durch andere Unternehmer freigeben, Lastklasse, 3 (2 kN/m²), abgestimmt auf Brüstungshöhe / Gerüstlagen, nutzbare Tiefe ca. 0,90 m zuzüglich 90 cm Fassadengerüst (siehe Vorpos.), nutzbare Länge ca. 3,00 m, einschließlich dreiseitiger Umwehrung, Gebäudeübergang auf Höhen der Fensterbrüstung und gebäudeinnenseitiger Rampe (BRH ca. 1.20 m), für Materialanlieferung
Einzelbeschreibung,
Einzelbeschreibungs-Nr Einbauort straßenseitig, Konstruktion nach Wahl des Bieters mit Unterbau bis auf die Standfläche des Fassadengerüsts, oder mit entsprechend tragfähigen Konsolauslegern auf das Gerüst abgestützt, ggf erforderliche Aufwendungen für Anpassarbeiten des Fassadengerüst sind im Einheitspreis zu berücksichtigen und werden nicht gesondert vergütet. .

Ausführung regelkonform mit den Bestimmungen der DIN 4426 und den Regeln der Berufsgenossenschaft Bau.
Menge: 1,000 St

**2.2.31 Gebrauchsüberlassung Absetzpodest 2.OG, B/T 250/90, LK03**
Gebrauchsüberlassung für Absetzpodest 2. OG incl. Gebäudeübergang
Positionsmenge = Produkt aus lt. Massenansatz
(Gebrauchsüberlassungsmenge)
mal lt. Massenansatz
(Gebrauchsüberlassungsdauer)
Menge: 63,000 StWo

**2.2.32 Abbauen Absetzpodest 2.OG, B/T 250/90, LK03**
Abbauen Absetzpodest 2. OG incl. Gebäudeübergang, Lastklasse, 3 (2 kN/m²), nutzbare Tiefe ca. 0,90 m zuzüglich 90 cm Fassadengerüst (siehe Vorpos.), nutzbare Länge ca. 3,00 m, einschließlich dreiseitiger Umwehrung, Gebäudeübergang auf Höhen der Fensterbrüstung und gebäudeinnenseitiger Rampe (BRH ca. 1.20 m)
Menge: 1,000 St

**2.2.33 Zulage Aufbauen Absetzpodest 2. OG incl. Gebäudeübergang, an vorbeschriebenen Arbeitsgerüst verankern, zur Nutzung durch andere Unternehmer freigeben, Lastklasse, 4 (3 kN/m²)**
Menge: 1,000 St

**2.2.34 Aufbauen Dachrand-/ Absturzsicherung**
Aufbauen Dachrand-/ Absturzsicherung, an Dachrändern, /-kanten, Montage an vorstehend beschriebenem Fassadengerüst mittels Gerüstrahmen, Ausleger und Zwischen-/ Geländerholm
Einzelbeschreibung,
Einzelbeschreibungs-Nr Einbauort an Dachrändern mit Abstand von Fassadengerüst zu Hausgrund > 30 cm.

Ausführung regelkonform mit den Bestimmungen der DIN 4426 und den Regeln der Berufsgenossenschaft Bau.
Menge: 159,000 m

**2.2.35 Gebrauchsüberlassung Dachrand-/ Absturzsicherung**
Gebrauchsüberlassung für Dachrand-/ Absturzsicherung.
Positionsmenge = Produkt aus lt. Massenansatz
(Gebrauchsüberlassungsmenge)
mal lt. Massenansatz
(Gebrauchsüberlassungsdauer)
Menge: 2321,000 mWo

**2.2.36 Abbauen Dachrand-/ Absturzsicherung**
Abbauen Dachrand-/ Absturzsicherung, an Dachrändern, /-kanten
Menge: 159,000 m

**2.2.37 Aufbauen Gerüstübertritt Dach**
Aufbauen eines gesicherten Übergangs vom Fassadengerüst auf die Dachfläche, Montage an vorstehend beschriebenem Fassadengerüst mittels Gerüstrahmen, Ausleger und Zwischen-/ Geländerholm

Ausführung regelkonform mit den Bestimmungen der DIN 4426 und den Regeln der Berufsgenossenschaft Bau.
Menge: 2,000 m

**2.2.38 Gebrauchsüberlassung Gerüstübertritt Dach**
Gebrauchsüberlassung Gerüstübertritt Dach

Gebrauchsüberlassung eines gesicherten Übergangs vom Fassadengerüst auf die Dachfläche
Positionsmenge = Produkt aus lt. Massenansatz
(Gebrauchsüberlassungsmenge)
mal lt. Massenansatz
(Gebrauchsüberlassungsdauer)
Menge: 28,000 mWo

**2.2.39 Abbauen Gerüstübertritt Dach**
Abbauen eines gesicherten Übergangs vom Fassadengerüst auf die Dachfläche,
Menge: 2,000 m

**2.2.40 Aufbauen Überbrückung Systemgitterträger L 6-7,5m**
STLB-Bau 2024-10 001
Aufbauen Überbrückung in Gerüst,
aus Systemgitterträgern, Länge des überbrückten Zwischenraumes (Spannweite) über 6 bis 7,5 m, Ausführung gemäß Einzelbeschreibung,
Einzelbeschreibungs-Nr 'Einbauort: Gitterträger über TG-Einfahrt'.
Menge: 6,000 m

**2.2.41 Gebrauchsüberlassung Überbrückung Systemgitterträger L 6-7,5m**
STLB-Bau 2024-10 001
Gebrauchsüberlassung für Überbrückung in Gerüst,
Positionsmenge = Produkt aus 'lt. Massenansatz' (Gebrauchsüberlassungsmenge)

mal 'lt. Massenansatz' (Gebrauchsüberlassungsdauer)
aus Systemgitterträgern, Länge des überbrückten Zwischenraumes (Spannweite) über 6 bis 7,5 m.
Menge: 84,000 mWo

**2.2.42 Abbauen Überbrückung Systemgitterträger L 6-7,5m**
STLB-Bau 2024-10 001
Abbauen Überbrückung in Gerüst,
aus Systemgitterträgern, Länge des überbrückten Zwischenraumes (Spannweite) über 6 bis 7,5 m.
Menge: 6,000 m

**2.2.43 Aufbauen Überbrückung Systemgitterträger L bis 5m**
STLB-Bau 2024-10 001
Aufbauen Überbrückung in Gerüst,
aus Systemgitterträgern, Länge des überbrückten Zwischenraumes (Spannweite) bis 5 m.
Menge: 5,000 m

**2.2.44 Gebrauchsüberlassung Überbrückung Systemgitterträger L bis 5m**
STLB-Bau 2024-10 001
Gebrauchsüberlassung für Überbrückung in Gerüst,
Positionsmenge = Produkt aus 'lt. Massenansatz' (Gebrauchsüberlassungsmenge)

mal 'lt. Massenansatz' (Gebrauchsüberlassungsdauer)
aus Systemgitterträgern, Länge des überbrückten Zwischenraumes (Spannweite) bis 5 m.
Menge: 70,000 mWo

**2.2.45 Abbauen Überbrückung Systemgitterträger L bis 5m**
STLB-Bau 2024-10 001
Abbauen Überbrückung in Gerüst,
aus Systemgitterträgern, Länge des überbrückten Zwischenraumes (Spannweite) bis 5 m.
Menge: 5,000 m

**2.2.46 Umankern der Arbeitsgerüste**
Umankern der Arbeitsgerüste

Verlegen (Aus- und Einbau) von eingebauten Verankerungen der unter Pos. 2.2.1 ff beschriebenen Arbeitsgerüste gemäß Ankerplan im Zuge der Fassadenarbeiten an Dauergerüstanker mit Gewinde.
Erforderliche Längsrohre und Aussteifungen sind mit einzurechnen.
Das Umankern erfolgt abschnittweise im Zuge der Arbeiten.
Es ist von mind. 4-6 Einsätzen aus zu gehen und in diese Position ein zu kalkulieren.

Einschließlich Dokumentation und Aktualisierung des Verankerungsplans.

Abrechnung nach Stück Verankerungen (für Aus- und Einbau).
Menge: 105,000 St

### 3 RAUMGERÜST

#### 3.1 TECHNISCHE BEARBEITUNG

**3.1.1 Statische Berechnung Arbeitsgerüst**
STLB-Bau 2024-10 001
Statische Berechnung DIN EN 12811-1 einschl. erforderlicher Ausführungszeichnungen für nachfolgend beschriebenes Arbeitsgerüst anfertigen.
Menge: 3,000 St

**3.1.2 Verankerungsplan**
STLB-Bau 2024-10 001
Verankerungsplan für das zu erstellende Gerüst.
Menge: 3,000 St

**3.1.3 Standsicherheit herstellen Stützgerüst Abst. 0,3 m**
STLB-Bau 2024-10 001
Standsicherheit herstellen mit Stützgerüst,
Abstand vor Gerüst '0,3' m.
Menge: 3,000 St

#### 3.2 GERÜSTARBEITEN BETRIEBSRAUM LEITSTELLE

**3.2.1 Aufbauen flächenorientiert Standgerüst Modul Arbeitsgerüst 2kN/m2 H1 L 15 m B 10 m**
STLB-Bau 2024-10 001
Aufbauen flächenorientiertes Standgerüst, Modulgerüst DIN EN 12810-1, als Arbeitsgerüst DIN EN 12811-1, Lastklasse 3 (2 kN/m2), mit einer Gerüstlage, Höhenklasse H 1, Verankerung am Bauwerk nicht möglich, Standfestigkeit herstellen, Standsicherheitsnachweis wird gesondert vergütet, Herstellung der Standsicherheit wird gesondert vergütet, Aufbau zeitlich gestaffelt in 2 Höhenabschnitten, aufstellen auf Decken, Höhe der obersten Gerüstlage 6 m, Standfläche waagerecht, über Lastverteiler belastbar, Ausführung gemäß Einzelbeschreibung,
Einzelbeschreibungs-Nr 'Aufstellung 1.OG Betriebsraum Leitstelle'

Länge Gerüst/-bauteil '15' m,

Breite Gerüst/-bauteil '10' m.
Menge: 1356,000 m3

**3.2.2 Gebrauchsüberlassung flächenorientiert Standgerüst Modul Arbeitsgerüst 2kN/m2 H1 L 15 m B 10 m**
STLB-Bau 2024-10 001
Gebrauchsüberlassung für flächenorientiertes Standgerüst, Modulgerüst DIN EN 12810-1, als Arbeitsgerüst DIN EN 12811-1,
Positionsmenge = Produkt aus 'lt. Massenansatz' (Gebrauchsüberlassungsmenge)

mal 'lt. Massenansatz' (Gebrauchsüberlassungsdauer)

Lastklasse 3 (2 kN/m2), mit einer Gerüstlage, Höhenklasse H 1, Höhe der obersten Gerüstlage 6 m, über Lastverteiler belastbar,
Länge Gerüst/-bauteil '15' m,

Breite Gerüst/-bauteil '10' m.
Menge: 66450,000 m3Wo

**3.2.3 Abbauen flächenorientiert Standgerüst Modul Arbeitsgerüst 2kN/m2 H1 L 15 m B 10 m**
STLB-Bau 2024-10 001
Abbauen flächenorientiertes Standgerüst, Modulgerüst DIN EN 12810-1, als Arbeitsgerüst DIN EN 12811-1, Lastklasse 3 (2 kN/m2), mit einer Gerüstlage, Höhenklasse H 1, Abbau zeitlich gestaffelt, in 2 Längsabschnitten, Höhe der obersten Gerüstlage 6 m, über Lastverteiler belastbar, Ausführung gemäß Einzelbeschreibung,
Einzelbeschreibungs-Nr 'Abbau 1.OG Betriebsraum Leitstelle'

Länge Gerüst/-bauteil '15' m,

Breite Gerüst/-bauteil '10' m.
Menge: 1356,000 m3

**3.2.4 Aufbauen Treppenaufgang 2-läufig H 6-7m Lauf-B 0,75-1m**
STLB-Bau 2024-10 001
Aufbauen Treppenaufgang für Gerüst, 2-läufig,
Verankerung am Gerüst, Treppenaufgang von Standfläche bis zur obersten Gerüstlage, Höhe über 6 bis 7 m, Laufbreite (Stufenlänge) über 0,75 bis 1 m.
Menge: 1,000 St

**3.2.5 Gebrauchsüberlassung Treppenaufgang 2-läufig H 6-7m Lauf-B 0,75-1m**
STLB-Bau 2024-10 001
Gebrauchsüberlassung für Treppenaufgang für Gerüst, 2-läufig,
Positionsmenge = Produkt aus 'lt. Massenansatz' (Gebrauchsüberlassungsmenge)

mal 'lt. Massenansatz' (Gebrauchsüberlassungsdauer)
Treppenaufgang von Standfläche bis zur obersten Gerüstlage, Höhe über 6 bis 7 m, Laufbreite (Stufenlänge) über 0,75 bis 1 m.
Menge: 49,000 StWo

**3.2.6 Abbauen Treppenaufgang 2-läufig H 6-7m Lauf-B 0,75-1m**
STLB-Bau 2024-10 001
Abbauen Treppenaufgang für Gerüst, 2-läufig, Treppenaufgang von Standfläche bis zur obersten Gerüstlage, Höhe über 6 bis 7 m, Laufbreite (Stufenlänge) über 0,75 bis 1 m.
Menge: 1,000 St

**3.2.7 aufbauen Seitenschutz 1Gerüstlage H 6m**
STLB-Bau 2024-10 001
Aufbauen zusätzlichen Seitenschutz DIN EN 12811-1, an einer Gerüstlage, Höhe der Gerüstlage 6 m.
Menge: 52,000 m

**3.2.8 Gebrauchsüberlassung Seitenschutz 1Gerüstlage H 6m**
STLB-Bau 2024-10 001
Gebrauchsüberlassung für zusätzlichen Seitenschutz DIN EN 12811-1, an einer Gerüstlage, Höhe der Gerüstlage 6 m,
Positionsmenge = Produkt aus 'lt. Massenansatz' (Gebrauchsüberlassungsmenge)

mal 'lt. Massenansatz' (Gebrauchsüberlassungsdauer).
Menge: 2548,000 mWo

**3.2.9 entfernen Seitenschutz 1Gerüstlage H 6m**
STLB-Bau 2024-10 001
Entfernen zusätzlichen Seitenschutz DIN EN 12811-1, an einer Gerüstlage, Höhe der Gerüstlage 6 m.
Menge: 52,000 m

**3.2.10 Aufbauen Seilaufzug für Materialtransport an zuvor beschriebenen flächenorientierten Standgerüst, inkl. Schwenkarm, Antriebseinheit, Seil, Lasthaken und erforderlichem Zubehör.**
Aufbauen Seilaufzug für Materialtransport an zuvor beschriebenen flächenorientierten Standgerüst, inkl. Schwenkarm, Antriebseinheit, Seil, Lasthaken und erforderlichem Zubehör.
Tragfähigkeit 150 kg
Förderhöhe bis 9 m
Montage an Gerüst gemäß Herstellerangaben, inkl. Ladestellensicherung und Funktionsprüfung

Richtqualität Bauaufzug GEDA Maxi 150 S o.glw.

Hersteller:

'........................................'
(vom Bieter einzutragen)

Typ:

'........................................'
Menge: 1,000 St

**3.2.11 Gebrauchsüberlassung Seilaufzug für Materialtransport für die Dauer der Montagearbeiten an der Decke**
Gebrauchsüberlassung Seilaufzug für Materialtransport für die Dauer der Montagearbeiten an der Decke
Positionsmenge = Produkt aus lt. Massenansatz
(Gebrauchsüberlassungsmenge)
mal lt. Massenansatz
(Gebrauchsüberlassungsdauer)
Menge: 49,000 StWo

**3.2.12 Abbauen Seilaufzug für Materialtransport an flächenorientierten Standgerüst, inkl. Schwenkarm, Antriebseinheit, Seil, Lasthaken und erforderlichem Zubehör.**
Abbauen Seilaufzug für Materialtransport an flächenorientierten Standgerüst, inkl. Schwenkarm, Antriebseinheit, Seil, Lasthaken und erforderlichem Zubehör.
Tragfähigkeit 150 kg
Förderhöhe bis 9 m
Menge: 1,000 St

#### 3.3 TREPPENHÄUSER GERÜST

*Hinweis: HINWEIS TREPPENHÄUSER*
HINWEIS TREPPENHÄUSER

Nachstehend werden die flächenorientierte Innengerüste in den Treppenhäusern beschrieben.

Bei mehrläufigen Treppen ist das Treppenauge mit zu überbrücken. Sofern nichts anders erwähnt ist das Treppenauge in der Projektion nicht breiter als 50cm.

Für alle beschriebenen Gerüstflächen ist in den Positionen ringsumlaufend ein Bordbrett zu kalkulieren

**3.3.1 Arbeitsgerüst TRH1, LK3, H bis 5,25 m - Aufbau**
Arbeitsgerüst TRH1, LK3, H bis 5,25 m - Aufbau

Aufbau eines flächenorientierten Standgerüst, Raumgerüste nach DIN EN 12810 als Arbeits- und Schutzgerüst DIN EN 12811-1

Einbauort  Treppenhaus 1, 4 Geschosse
Aufstandsfläche  getreppter / geneigter Untergrund (Treppenläufe)
  und horizontale Untergründe (Podeste)
Raumhöhe  bis 5,25 m
Befestigung  freistehend (ohne Verankerung am Bauwerk)
Nutzung  alle Gerüstlagen genutzt für Einbauten und Ausbauarbeiten an Deckenuntersichten und Wandflächen
Lastklasse:  3 (2 kN/m²)
obersten Arbeitslage  ca. 3,00m über tiefst gelegener Aufstellfläche
Gerüststellung  nach Abruf, abschnitts-/ treppenhausweise
  in bis zu 4 Teilabschnitten

Stahl oder Alurohrgerüst, gebrauchsfertig, Arbeitsgerüste, einschließlich Leitergängen, geschlossener, waagerechter Belagsfläche und umlaufendes Bordbrett

Standfläche und Anordnung der Gerüstverankerung nach Abstimmung AN Folgegewerken und der örtlichen Bauleitung.
Menge: 417,000 m3

**3.3.2 Arbeitsgerüst TRH1, LK3, H bis 5,25m - Gebrauchsüberlassung**
Arbeitsgerüst TRH1, LK3, H bis 5,25m - Gebrauchsüberlassung

Gebrauchsüberlassung des vor beschriebenen flächenorientierten Standgerüst, Raumgerüste nach DIN EN 12810 als Arbeits- und Schutzgerüst DIN EN 12811-1, Lastklasse 3 (2 kN/m2)

Abrechnung nach m³ x Kalenderwoche.
Menge: 4998,000 m3Wo

**3.3.3 Arbeitsgerüst TRH1, LK3, H bis 5,25m - Abbau**
Arbeitsgerüst TRH1, LK3, H bis 5,25m - Abbau

Abbau des vor beschriebenen flächenorientierten Standgerüst, Raumgerüste nach DIN EN 12810 als Arbeits- und Schutzgerüst DIN EN 12811-1, Lastklasse 3 (2 kN/m2)

Gerüstabbau nach Abruf, abschnitts-/ trepenhausweise in bis zu 4 Teilabschnitten
Menge: 417,000 m3

**3.3.4 Arbeitsgerüst TRH2, LK3, H bis 5,25 m - Aufbau**
Arbeitsgerüst TRH2, LK3, H bis 5,25 m - Aufbau

Aufbau eines flächenorientierten Standgerüst, Raumgerüste nach DIN EN 12810 als Arbeits- und Schutzgerüst DIN EN 12811-1

Einbauort  Treppenhaus 2, 3 Geschosse
Aufstandsfläche  getreppter / geneigter Untergrund (Treppenläufe)
  und horizontale Untergründe (Podeste)
Raumhöhe  bis 5,25 m
Befestigung  freistehend (ohne Verankerung am Bauwerk)
Nutzung  alle Gerüstlagen genutzt für Einbauten und Ausbauarbeiten an Deckenuntersichten und Wandflächen
Lastklasse:  3 (2 kN/m²)
obersten Arbeitslage  ca. 3,00m über tiefst gelegener Aufstellfläche
Gerüststellung  nach Abruf, abschnitts-/ treppenhausweise
  in bis zu 4 Teilabschnitten

Stahl oder Alurohrgerüst, gebrauchsfertig, Arbeitsgerüste, einschließlich Leitergängen, geschlossener, waagerechter Belagsfläche und umlaufendes Bordbrett

Standfläche und Anordnung der Gerüstverankerung nach Abstimmung AN Folgegewerken und der örtlichen Bauleitung.
Menge: 220,000 m3

**3.3.5 Arbeitsgerüst TRH2, LK3, H bis 5,25m - Gebrauchsüberlassung**
Arbeitsgerüst TRH2, LK3, H bis 5,25m - Gebrauchsüberlassung

Gebrauchsüberlassung des vor beschriebenen flächenorientierten Standgerüst, Raumgerüste nach DIN EN 12810 als Arbeits- und Schutzgerüst DIN EN 12811-1, Lastklasse 3 (2 kN/m2)

Abrechnung nach m³ x Kalenderwoche.
Menge: 2640,000 m3Wo

**3.3.6 Arbeitsgerüst TRH2, LK3, H bis 5,25m - Abbau**
Arbeitsgerüst TRH2, LK3, H bis 5,25m - Abbau

Abbau des vor beschriebenen flächenorientierten Standgerüst, Raumgerüste nach DIN EN 12810 als Arbeits- und Schutzgerüst DIN EN 12811-1, Lastklasse 3 (2 kN/m2)

Gerüstabbau nach Abruf, abschnitts-/ trepenhausweise in bis zu 4 Teilabschnitten
Menge: 220,000 m3

### 4 SONSTIGES

#### 4.1 FAHRBARE GERÜSTE

**4.1.1 Aufbauen fahrbares Gerüst Stahlrohr 2kN/m2 H 3m**
STLB-Bau 2024-10 001
Aufbauen fahrbares Gerüst,
Stahlrohrkupplungsgerüst DIN 4420-3, Lastklasse 3 (2 kN/m2), Höhe der obersten Gerüstlage 3 m, im Gebäude.
Menge: 1,000 St

**4.1.2 Gebrauchsüberlassung fahrbares Gerüst Stahlrohr 2kN/m2 H 3m**
STLB-Bau 2024-10 001
Gebrauchsüberlassung für fahrbares Gerüst,
Positionsmenge = Produkt aus 'lt. Massenansatz' (Gebrauchsüberlassungsmenge)

mal 'lt. Massenansatz' (Gebrauchsüberlassungsdauer)
Stahlrohrkupplungsgerüst DIN 4420-3, Lastklasse 3 (2 kN/m2), Höhe der obersten Gerüstlage 3 m, im Gebäude.
Menge: 35,000 StWo

**4.1.3 Umsetzen fahrbares Gerüst Stahlrohr 2kN/m2 H 3m**
STLB-Bau 2024-10 001
Umsetzen fahrbares Gerüst,
Stahlrohrkupplungsgerüst DIN 4420-3, Lastklasse 3 (2 kN/m2), Höhe der obersten Gerüstlage 3 m, im Gebäude, Länge des waagerechten Transportweges im Mittel über 50 bis 100 m.
Menge: 5,000 St

**4.1.4 Abbauen fahrbares Gerüst Stahlrohr 2kN/m2 H 3m**
STLB-Bau 2024-10 001
Abbauen fahrbares Gerüst,
Stahlrohrkupplungsgerüst DIN 4420-3, Lastklasse 3 (2 kN/m2), Höhe der obersten Gerüstlage 3 m, im Gebäude.
Menge: 1,000 St

#### 4.2 SICHERUNGSMAßNAHMEN

*Hinweis: SICHERUNGSMAßNAHMEN*
Entsprechend DIN 18299 Nr. 4.1.4 sind die vorgeschriebenen Schutz- und Sicherheitsmaßnahmen nach den staatlichen und berufsgenossenschatlichen Regelwerken Nebenleistung.

Die nachfolgend beschriebenen Sicherheitsmaßnahmen beinhalten besondere Leistungen nach DIN 18.299 Nr. 4.2.4 zur Unfallverhütung und Schutz von Mitarbeitern anderer Unternehmen. Nachfolgend beschriebene Leistungen sind in den Einheitspreis dieser Leistungsposition einzukalkulieren und werden nicht gesondert vergütet:

Einbau einzelner Absturzsicherungen/ Abdeckungen, auf schriftliche Anordnung des Auftraggebers / der Bauleitung, zeitlich versetzt und in Abschnitten
Abbau der Absturzsicherungen/ Abdeckungen, auch nach Abschluss der vertraglichen Leistungen des Auftragnehmers im Rahmen des weiteren Baufortschrittes.

Die Vergütung für das Vorhalten der Absturzsicherungen/ Abdeckungen beginnt erst ab Ende der eigenen Leistung des AN.

**4.2.1 Seitenschutz Geländer Zwischenholm aufbauen entfernen Attika**
STLB-Bau 2024-10 000
Seitenschutz DIN 4420-1 und DIN EN 12811-1 bestehend aus Geländer, Zwischenholm und Bordbrett, aufbauen und entfernen, an Attika, aus Beton, Ausführung gemäß Einzelbeschreibung,
Einzelbeschreibungs-Nr 'Einbauort: Attika BT A Achse 10/C-E und Achse 8-10/D-E als Absturzsicherung für Dachabdichtungsarbeiten BT A. Befestigung des Seitenschutz erfolgt an der Außenseite der Attika.'.
Menge: 18,000 m

**4.2.2 Seitenschutz Geländer Zwischenholm vorhalten Attika**
Seitenschutz Geländer Zwischenholm vorhalten Attika

Seitenschutz DIN 4420-1 und DIN EN 12811-1 bestehend aus Geländer, Zwischenholm und Bordbrett, vorhalten, an Attika, außenseitig montiert.
Menge: 72,000 mWo

### 5 STUNDENLOHNARBEITEN

#### 5.1 STUNDENLOHNARBEITEN

*Hinweis: HINWEIS STUNDENLOHNARBEITEN*
HINWEIS STUNDENLOHNARBEITEN

Der Verrechnungssatz für die jeweilige Arbeitskraft umfasst sämtliche Aufwendungen wie Lohn- und Gehaltskosten, Lohn- und Gehaltsneben- kosten, Zuschläge, lohngebundene und lohnabhängige Kosten, sonstige Sozialkosten, Gemeinkosten, Wagnis und Gewinn sowie den Kleingeräteeinsatz.

Für vom AG angeordnete Stundenlohnarbeiten werden die vereinbarten Stundenverrechnungssätze zuzüglich Umsatzsteuer nach den tatsächlich geleisteten Arbeitszeiten bezahlt. Wegezeiten werden nicht gesondert vergütet.

Verlangt der AG die Ausführung von Leistungen außerhalb der regelmäßigen werktäglichen Arbeitszeit (Mehr-, Sonntags-, Feiertags und Nachtarbeit), so wird neben den vereinbarten Preisen eine Vergütung für die nachgewiesenen zuschlagspflichtigen Stunden gewährt. Als Vergütung wird für jede geleistete Stunde der Betrag gezahlt, der sich aus der entsprechenden tariflichen Vereinbarung für Mehr-, Sonntags-, Feiertags- und Nachtarbeit zuzüglich der dafür tatsächlichen aufgewendeten Zuschläge errechnet.

**5.1.1 gehobener Baufacharbeiter LG IV**
Menge: 15,000 h

**5.1.2 Baufacharbeiter LG V**
Menge: 35,000 h

**5.1.3 Baufachwerker LG VI**
Menge: 35,000 h
